# Muster-Leistungsbeschreibung
Leistungsbeschreibung (GAEB 90, DA81)
Währung: EUR

## Remmers SL Floor 01/01-1
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Anforderungen an den Untergrund

Die zu behandelnden Flächen müssen vor rückseitiger
Durchfeuchtung geschützt werden, der Untergrund muss
tragfähig und zur Beschichtung geeignet sein.
Haftungsbeeinträchtigende Rückstände müssen
entfernt werden.

**00001.0001 Vorbemerkungen Industrieböden**
Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

**00001.0002 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0003 Stahlkugelstrahlen**
Untergrundvorbehandlung der mineralischen Flächen
mittels Stahlkugelstrahlverfahren zur Erzielung
eines tragfähigen, sauberen und saugfähigen
Untergrundes, frei von haftungsmindernden
Schichten. Mittels Industriestaubsauger ist der
Untergrund staubfrei herzustellen. Der Untergrund
muss nach der Untergrundvorbehandlung die
geforderten Werte aus den technischen Unterlagen
des nachfolgenden Beschichtungssystems aufweisen
und zur Beschichtung geeignet sein.
Einheit: m2

**00001.0004 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0005 Rissverspachtelung 2K EP Bindemittel**
*** Bedarfsposition ohne GB
Oberflächenbündiges Verspachteln der
sanierten Rissverläufe mit einem
Spachtel bestehend aus 1 Gewichtsteil
 Epoxy BH 100, einem
transparenten, mechanisch hoch belastbaren,
zweikomponentigen Epoxydharz und bis zu
15 %  ADD TX Neu.

Verbrauch:
mind. 0,30 kg/m²  Epoxy BH 100 <0905>
anteilig ca. 5-10%  ADD TX Neu Neu (je nach Bedarf)
<0942>
Einheit: m

**00001.0006 Entfernen von Hohlstellen - Senkrechter Einschnitt um Fehlstellen**
*** Bedarfsposition ohne GB
Markieren von Fehl- und Hohlstellen und
durch Einschneiden begrenzen.
Anschließend alle zweifelhaft
erscheindenden Teil bis zum tragfähigen
Untergrund entfernen. Die Schadstellenränder
sind senkrecht einzuschneiden. Mittels
Industriestaubsauger ist der Untergrund
staubfrei herzustllen.

Die Entsorgung des anfallenden
Bauschutts ist mit einzukalkulieren.
Einheit: m2

**00001.0007 Aufmörteln mit einem 2K EP Mörtel mit Sieblinie (1:8)**
*** Bedarfsposition ohne GB
Auffüllen von Fehl- und Ausbruchstellen
mit einem Mörtel bestehend aus 1
Gewichtsteil  Epoxy ST 100,
einem transparenten, mechanisch hoch
belastbaren, zweikomponentigen Epoxydharz
und 8 Gewichtsteilen  Selectmix 0/10
(Körnung 0,2~1,0 mm). Zunächst werden die
Haftflächen mit Epoxy ST 100 grundiert.
In die noch frische Grundierung wird der Mörtel
eingebracht, verdichtet, auf Höhe abgezogen und
geglättet.

Verbrauch:
Für Grundierung:
mind 0,30 kg/m  Epoxy ST 100 <0905>
(je nach Saugfähigkeit/Porosität des Untergrundes)
mind. 0,25 kg/(m²+mm)  Epoxy BH 100 <0905>
ca. 2,0 kg/(m²+mm)  SelectMix 0/10 <6750>
Einheit: m2

**00001.0008 Grundierung mit einem transparenten, lösemittelfreien 2-K EP-Bindemittel (ST)**
Liefern und Herstellen einer porenfüllenden
Grundierung mit einem nonylphenol-,
lösemittel- und weichmacherfreien
2-K EP-Bindemittel.

gewähltes Produkt oder gleichwertig:
Remmers Epoxy ST 100

Farbton: transparent

Verbrauch:
mind. 0,30 kg/m² Remmers Epoxy ST 100 <1160>
(je nach Saugfähigkeit/Porosität des Untergrundes)
Einheit: m2

**00001.0009 Egalisierung mit einem niederviskosen 2K EP-Bindemittel und Füllstoff (1:1)**
*** Grundposition ZZ 001.0
Egalisieren der vorbereiteten Flächen,
nach klebfreiem Erhärten der
vorangegangenen Schicht, mit einem
Ausgleichsspachtel, bestehend aus 1
Gewichtsteil Epoxy BH 100,
einem transparenten, mechanisch
 belastbaren, niedrigviskosen,
zweikomponentigen Epoxydharz und 1
Gewichtsteil Selectmix 01/03
(Körnung 0,09-0,25 mm). Das Material
wird in geeigneter Weise, z. B. mittels
gezahnten Gummischieber, Glätt- oder
Zahnkelle gleichmäßig auf der Fläche
aufgebracht, so dass eine glatte Fläche
entsteht. Anschließend wird die noch
frische Schicht mittels Stachelwalze
oder Farbroller nachgerollt. Die
Schichtdicke ist abhängig vom
Rauigkeitsprofil des Untergrundes.

Hinweis:
Ist nicht gewährleistet, dass innerhalb von 48
Std. weitergearbeitet werden kann, so ist die
frische Schicht gezielt abzustreuen mit Quarz
03/08 DF. In diesem Fall ist die Schicht nach
klebfreiem Erhärten mittels Tellerschleifmaschine
mit geeignetem Schleifwerkzeug zu schleifen, um
herausstehende Quarzsandspitzen zu brechen.

Verbrauch:
mind 0,50 kg/m² Remmers Epoxy ST 100 <1160>
mind 0,50 kg/m² Remmers Selectmix 01/03 <4405>
Einheit: m2

**00001.0010 Egalisierung mit einem transparenten 2K EP-Bindemittel und Sieblinie (1:1)**
*** Wahlposition ZZ 001.1
Egalisieren der vorbereiteten Flächen, nach
klebfreiem Erhärten der vorangegangenen Schicht,
mit einemAusgleichsspachtel, bestehend aus 1
Gewichtsteil Epoxy ST 100, einem
lösemittelfreien, transparenten,
mechanisch hoch belastbaren, zweikomponentigen
Epoxydharz und 1 Gewichtsteil Selectmix SBL DF
(Körnung 0,09-0,25 mm). Das Material wird in
geeigneter Weise, z. B. Mittels gezahnten
Gummischieber, Glätt- oder
Zahnkelle gleichmäßig auf der Fläche aufgebracht,
so dass eine glatte Fläche entsteht. Anschließend
wird die nochfrische Schicht mittels Stachelwalze
oder Farbroller nachgerollt. Die Schichtdicke ist
abhängig vom Rauigkeitsprofil des Untergrundes.

Hinweis:
Ist nicht gewährleistet, dass innerhalb von 48
Std. weitergearbeitet werden kann, so ist die
frische Schicht gezielt abzustreuen mit Quarz
03/08 DF. In diesem Fall ist die Schicht nach
klebfreiem Erhärten mittels Tellerschleifmaschine
mit geeignetem Schleifwerkzeug zu schleifen, um
herausstehende Quarzsandspitzen zu brechen.

Verbrauch:
je mm Schichtdicke
mind, 0,85 kg/m² Remmers Epoxy ST 100
mind. 0,85 kg/m² Remmers Selektmix SBL DF <6751>
Einheit: m2

**00001.0011 Fließbeschichtung mit einem pigmentierten 2K EP-Bindemittel**
Liefern und Herstellen einer glatten
Fließbeschichtung auf den vorbereiteten
Flächen mit einem lösemittelfreien 2-K
EP-Bindemittel.

gewähltes Produkt:
Epoxy OS Color

Farbton: nach Wahl des AG

Bewertungskriterium Produkt:
physiologisch unbedenklich
VOC-geprüft gemäß AgBB

Verbrauch:
ca. 1,5 kg/m² Remmers Epoxy OS Color <6980-6984>
Einheit: m2

**00001.0012 Einblasen von Struktur-/Mattierungsmittel**
*** Bedarfsposition ohne GB
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad max. 30 %.
Verbrauch 0,01 - 0,05 kg/m²

Verbrauch:
ca. bzw. bis zu 0,05 kg/m² Remmers Glimmer GHL 3/0
<6742>
Einheit: m2
